# ERK Steuerung GaebWriter V
Leistungsbeschreibung (GAEB 90, DA81)
Projektbezeichnung: ERK Steuerung  GaebWriter V
Währung: _
Auftraggeber: D&S Steuerungssysteme Köln GmbH

## VS-1 VDS Zugelassenes Ringbusystem für E
Datum: 05.03.12

*Hinweis*
Zur Steuerung und Überwachung der Entrauchungsklappen
sowie zur Ansteuerung der Bediehnelemente eines
Feuerwehrbediehntableaus kommt
ein Ringbussystem zum Einsatz welches
fogende Bestimmungen entsprechen muss:
VDE 0100 - Allgemeine Bestimmungen
VDE 0833 - Gefahrenmeldeanlage
DIN 14675
DIN/EN 54, Teil 2, 4, 13, 17 und 18
CE-Zertifikat, VDS-Anerkennung.
Die Anerkennungen sind dem Angebot
beizufügen und sind Bestandteil des Angebotes.
Das Ringbussystem besteht im Wesentlichen aus folgenden
Komponenten:
Steuerzentrale mit redundanter CPU und 4 Stück
unabhängiger redundanter Ringbusse zur Ansteuerung und
Überwachung der motorischen Entrauchungsklappen,
Ansteuerung der Bediehnelemende eines
Feuerwehrbediehntableaus, Ansteuerung der
Lüftungsanlage/Ruachgasventilatoren und der
Bus-Kommunikation.
Feldbusmodule zum Anschluss von motorischen
Entrauchungsklappen
Feldbusmodule zur übernahme externer Meldungen
Feldbusmodule zur Ausgabe pot.freier Meldungen
Feldbusmodule zur Ansteuerung von
Signalisierungselementen
Touch-Bedienfeld mit Grafik-LCD Display.
Webserver. Die in der Zentrale programmierte
Entrauchungsmatrix bzw. Steuermatrix muß auf
alle angeschlossenen Feldbusmodule über alle Ringbusse
zugriff haben.
Programmierwerkzeuge zur Herstellen von
Funktionsverknüpfungen
Mittels eines, unter Microsoft Windows lauffähigen
Programmierwerkzeuges ist es möglich, die Verknüpfungen
zwischen den Feldbusmodulen,
Signalisierungseinrichtungen und externen Einrichtungen
einzurichten und in die Controller zu überspielen. Eine
Störung in der Kommunikation zur GLT darf keine
Auswirkungen auf die Funktion des Steuerungssystems
haben.
Die Zentrale ist in einem 19" Schaltschrank fertig
montiert. Alle notwendigen Ein- und Ausgänge (für BMZ-
Meldungen und Ein/Aus Lüftung/Rauchgasventilatoren)
sind auf Klemmen verdrahtet. Für die Einspeisung mit
230V stehen Eingangsklemmen zur Verfügung.

Die Anbindung des Steuerungssystems an die Management
ebene erfolgt über das Datenkommunikationsprotokoll :

BACnet nach DIN EN ISO 16484-5 mittels Ethernet-
Schnittstelle (BACnet TCP/IP) mit der WD100-4-BC.

Oder

MODBUS RTU mittels RS485 Schnittstelle

*Hinweis*
Das VS-1 Ringbussystem ist ein System mit zentraler
algorithmengesteuerter Intelligenz, bei dem die
maßgeblichen Auswertungen in der Zentrale geschehen.
Durch den permanenten auf den Ringbusleitungen zur
Verfügung stehenden Datentransfer zwischen Zentrale und
Ringbusteilnehmern, ist die Zentrale zu jedem Zeitpunkt
über die ermittelten Messwerte informiert. Der
Datenaustausch auf den Ringleitung erfolgt in beiden
Richtungen, so dass bei einer Unterbrechung des Ringes
die volle Funktion gewährleistet ist. Der
abschnittsweise Schutz gegen Kurzschluss in einem Ring
erfolgt über integrierte Kurzschlusstrenner.
(entsprechend EN 54, Teil 17 und 18)
Das System muss die Möglichkeit einer umfangreichen
Verknüpfungsmatrix mit bis zu 2.048 Verknüpfungen pro
Zentrale bieten. Die Zentrale muss modular aufgebaut
sein und für Erweiterungen Platz bieten.  Anzeigen,
Bedienen und Steuern von und zu jedem Teilnehmer muss
im gesamten Netzwerk (über alle angeschlossenen Ringe)
möglich sein. Es müssen mindestens 4 Ringbusse
anschließbar sein. An jedem Ringbus können max. 125
Module angeschlossen werden.
Davon  sind 3 Ringbusse für Motormodule und
1 Ringbus für Feuerwehrtableaus, über den
auch die Ansteuerung der Lüftungsanlage bzw.
Rauchgasventilatoren erfolgen kann.
Die Auslösemeldungen von der BMZ werden in der
Zentralensteuerung, VS-1, aufgelegt hierfür stehen
Standartmäßig 8 überwachte Eingänge zur Verfügung.
Die Maximale störsichere Leitungslänge pro Ringbus
beträgt 2.000 m (bei J-Y(St)Y 2x 2x 0,8 mm²).
Die Zentrale muss sowohl bei den Ringbus-Platinen als
auch beim Zentralrechner (CPU) voll redundant
ausgeführt werden können, um höchstmögliche
Ausfallsicherheit zu bieten. Das bedeutet, dass bei
Ausfall einer CPU eine andere, parallel geschaltete CPU
die Funktionalität der Zentrale zu 100% übernimmt. CPU
und/oder Ringbusfehler werden entsprechend EN54
angezeigt und sind auswertbar.
Die Zentrale soll ausreichend Schnittstellen bieten, um
direkt per PC / Laptop (USB-Schnittstelle) und über
Fernwartung/-diagnose und Fernbedienung konfiguriert
werden zu können.  Zur Ausfallsicherheit muß die
Zetrale Akku gepuffert sein.
Ein intigrieter Webserver in die Zentrale  diehnt zur
Anzeige der Meldungen per Fernzugriff.

**0010 Wandgehäuse**
*** Bedarfsposition ohne GB
Wandgehäuse 19"-12HE, dreiteilig, mit Glastu r,
Einbauplatz fu r Bedienfeld
Montageplatten vorbereitet zur Aufnahme der
Zentralensteuereinheit VS-1
Ringbusse sowie Ein- und Ausgänge
verdrahtet auf Eingangsklemmen,
Einspeiseklemmen für 230V Zuleitung.
verschließbar durch Sicherheitsschloß
Technische Daten :
Farbe: RAL 7035
Abmessungen: 615x600x373mm HxBxT)
Gewicht : 37 kg
.
Menge: 1,000 St

**0011 Standschrank**
Standschrank 19"-/38HE, mit Glastu r und Schwenkrahmen
zur Aufnahme der Zentralensteuereinheit VS-1
anreihbar, Ringbusse sowie Ein- und Ausgänge
verdrahtet auf Eingangsklemmen,
Einspeiseklemmen für 230V Zuleitung.
Ventilatorplatte inkl. 3 Lu ftungsgitter im Dach
Anreihbar mit abnehmbaren Seitenwänden
und abnehmbarer Ru ckwand
verschließbar durch Sicherheitsschloß
einstellbar durch Nivellierfu sse
Farbe: RAL 9002
Abmessungen (HxBxT): 1820 x 800 x 800 mm
Menge: 1,000 St

**0012 Brandschutz-Standschrank F30**
*** Bedarfsposition ohne GB
Als zusätzliches Umgehäuse für die
Zentralesteuereinheit VS-1.
Auf-Putz-Wandschrank mit Feuerwiderstand
über 30 Min. nach DIN 4102 Teil 2
Funktionserhalt über 30 Min. in Anlehnung an
DIN4102 Teil 12
Brandlastdämmung über 30 Min. in Anlehnung an
DIN4102 teil 11
Erfüllt die Anforderungen der aktuellen MLAR bzw. LAR
1-flügelige Tür, Anschlag rechts
Türöffnungswinkel ca. 180 Grad.
Baustoffklasse A2 nach DIN 4102 Teil 1
Aktives Lüftungssystem optional.
Technische Daten:
Farbe: RAL lichtgrau
Schutzart: IP44
Gewicht: 279 Kg
Abmessungen (HxBxT): 1800 x 877 x 477 mm
Menge: 1,000 St

**0013 Zentrale (Auswerteeinheit) VS-Z**
Mikroprozessorgesteuerte, modular aufgebaute
Zentraleinheit
Modularer Zentralenaufbau mit  Baugruppensteckplätzen.
Ausbaubar bis zu 6 Ringbusleitungen
Grafik-LC-Display zur Anzeige der Meldungen
Zugriffsschutz durch Passwort vergabe
Menügeführte Bedienung und der unbefugte Zugriff über 4
Passwortebenen geschützt.Z entraler
Koordinationsrechner, voll überwacht und
freiprogrammierbar. Klartext für alle angeschlossenen
Elemente programmierbar Vollständiger
Überspannungsfeinschutz serienmäßig. Ringübergreifende
beliebige Verknüpfung  von Datenpunkten
Ringübergreifende Parametrierung von angeschlossenen
Bedienfeldern Kurze Regenerationszeit nach Kurzschluss
oder Unterbrechung auf dem Ring nach EN54-13
Kontinuierlicher Selbsttest für Module und  Zentrale
Ereignisspeicher mit Klartextmeldungen von bis zu
10.000 Ereignissen Echtzeituhr mit automatischer
Sommer-/Winterzeitumstellung Netzladeteil 230V AC / 24V
DC, 6,7A, temperaturkompensiert Strom- und
Notstromversorgung im Zentralengehäuse 2,4 A
Stromversorgung 24V DC mit  temperaturkompensierter
Akkuladung 6 h Notstromüberbrückungszeit 2 Steckplätze
für Systembaugruppen 1 x RS 232-Schnittstellen, 1 x
RS-485-Schnittstelle Redundanter CPU-Kerns in der
Zentrale Intelligente Ringbuskarte mit 4 Ringleitungen
für jeweils 125 Ringbusteilnehmer Redundante Ringbus-
Platine Mit ESP-Protokoll auf der Ringleitung, daher
praktisch immun gegen EMV- und  Kommunikations-
Störungen nicht-flüchtiger Speicher für die
Anlagenkonfiguration und die System-Parameter
Überwachung der Busspannung, des Busstroms und der
Leitungen  (z.B. Erdschluss)

Technische Daten :
Netzspannung :  230V AC, 50/60 Hz
Stromversorgung :  4,2 A / 24V DC
Loopspannung :  24V DC Nenn
elektr. Ausgänge :  max. 30 VDC /  60 mA
Relaiskontakte :  max. 230VAC / 8A, 30 VDC /  1 A
Anzahl Ringbusse: 4 Stück
Eingänge: 8 Stück, für BMZ-Meldungen
Ausgänge: 4 Stück, Relaisausgänge 30V, 2A
( Lüftung Ein/Aus, Rauchgasventilator Ein/Aus)
Adressierbare Module : max. 125 pro Ring
Maximale störsichere
Leitungslänge pro Ring: 2.000 m, J-Y(St)Y 2x2x0,8mm²
Akkukapazität :  max. 18 Ah / 24V

Umgebungs-Temp.:  -5 bis + 40 °C
Abmessungen: 490x540x158 mm
Gehäuse: Auf-Putz
Stahlblech Schutzart: IP40
Gewicht: ca. 14,9 kg

Fabrikat: D&S Steuerungssysteme Köln GmbH
Typ:VS-1
Zulassungen: VDS G 205 024,
CE-Zertifikat : 0786-CPD-20907
Menge: 1,000 St

**0014 Programmier- und Konfigurations-Software**
Programmier- und Parametriersoftware  für die Zentrale
Auslesen aller Zentralenzustände sowie des

Hintergrundspeicher der letzten 10.000 Ereignisse.
Darstellung des Bedienfeldes am PC Die Bedienung aller
Zentralenfunktionen muss von der Ferne möglich sein.
Fernparametrierung/Programmierung der Zentrale
Übertragung der Moduldaten, wie z.B. Klappe Auf/ZU und
Störung. Graphische Darstellung der Ring- und
Modulübersicht  mit Ausdruck der Daten Wahlweiser
Betrieb über RS-232-Schnittstelle oder USB-
Schnittstelle. Fabrikat: D&S Steuerungssysteme Köln
GmbH Typ:VS-Soft_1.0
Menge: 1,000 St

**0015 Motormodul zum Anschluss von 1 ERK-Motor**
Motormodul im Aufputz IP 54 Gehäuse zum Anschluss von
1 Stück ERK und zur Aufnahme  von 2 pot. freien
AUF/ZU Endlagenschaltermeldungen
zum Schalten eines ERK - Motors 230V, 24VAC/DC
Überwachung der Motorspannung und des Motorstroms
Bestehend aus Ringbusmodul mit Ein- und
Ausgängen und Steuerteilplatiene bestückt mit:
2 x 5 Klemmen für die Busleitung
4 x 2 Klemmen für pot. freie Eingänge
2 x 2 Klemmen für pot. freien Motorausgang
2 x 3 Klemmen für die  Motorspeisespannung
zusätzlich AMP-Buchsen für die Motorleitungen
(für Steckerfertige Motoren, optional)
Klemmen bis max. 2,5 mm2
Ringbusmodulteil mit Bidirektionalem
Kurzschlusstrenner verhindert Modulausfall
bei Kurzschluss (entsprechend EN 54, Teil 17 und 18).
Ringbusmodul Zulassungen: VDS G 209 188,
CE-Zertifikat :  0832-CPD-1105

Fabrikat: D&S Steuerungssysteme Köln GmbH
Type: VS-M

Voraussichtlich ab Mai 2015 lieferbar.
(Zulassungsbescheid)
Menge: 1,000 St

**0016 Ein- Ausgangsmodul**
Ein- und - Ausgangsmodul
für die Hutschienenmontage IP20
mit 2 Realisausgängen, 24V, 2A,
und 1 pot. freien Eingang.
2 x 2 Klemmen für die Relaisausgänge
1 x 2 Klemmen für die Eingänge
2 x 3 Klemmen für das Buskabel
Zur Abschaltung z.B. der Lüftungsanlagen oder
Aufnahme der BMZ Meldung.
Bidirektionaler Kurzschlusstrenner verhindert
Modulausfall bei Kurzschluss
(entsprechend EN 54, Teil 17 und 18).
Zulassungen: VDS G 209 188,
CE-Zertifikat :  0832-CPD-1105

Fabrikat: D&S Steuerungssysteme Köln GmbH
Type:VS-2-DA/DE
Menge: 1,000 St

**0017 Ein- Ausgangsmodul**
Ein- und - Ausgangsmodul
für die Hutschienenmontage IP20
mit 4 Realisausgängen, 24V, 2A,
und 4 pot. freien Eingängen.
Bestehend aus Ringbusmodul mit Ein- und
Ausgängen und Steuerteilplatiene bestückt mit:
4 x 2 Klemmen für die Relaisausgänge
4 x 2 Klemmen für die Eingänge
2 x 3 Klemmen für das Buskabel
Zur Abschaltung z.B. der Lüftungsanlagen oder
Aufnahme der BMZ Meldung.
Ringbusmodulteil mit Bidirektionalem
Kurzschlusstrenner verhindert Modulausfall bei
Kurzschluss (entsprechend EN 54, Teil 17 und 18).
Ringbusmodul Zulassungen: VDS G 209 188,
CE-Zertifikat :  0832-CPD-1105

Fabrikat: D&S Steuerungssysteme Köln GmbH
Type:VS-4-DA/DE
Menge: 1,000 St

**0018 FW-Tableaumodul**
FW-Tableaumodul zum Anschluss
von 1 Stück Feuerwehschalter mit den Stellungen
Auto-0-1 sowie zur Ansteuerung von 3 Stück
Anzeigeelemente über Relais (Betrieb-Störung-Ausgelöst)
Für die Hutschienenmontage IP20 zum Einbau in ein
Feuerwehrbediehntableau.
Bestehend aus Ringbusmodul mit Ein- und
Ausgängen und Steuerteilplatiene bestückt mit:
3 x 1 Realisausgängen, 24V, 2A,
3 x 2 Klemmen für die Relaisausgänge
1 x 1 Klemme für die Spannungsversorgung
2 x 3 Klemmen für die Schalter
2 x 3 Klemmen für das Buskabel
Ringbusmodulteil mit Bidirektionalem
Kurzschlusstrenner verhindert Modulausfall bei
Kurzschluss (entsprechend EN 54, Teil 17 und 18).
Ringbusmodul Zulassung: VDS G 209 188,
CE-Zertifikat :  0832-CPD-1105

Fabrikat: D&S Steuerungssysteme Köln GmbH
Type: VS-FW
Menge: 1,000 St

**0019 Feuerwehrbediehntableau**
Feuerwehrbediehntableau bestehend aus Gehäuse mit
Frontplatte aus Silbereloxierter Platte mit dem
Grundriss des Gebäudes und den Entrauchungsbereichen
sowie den entsprechenden Bezeichungen der Schalter und
Meldeleuchten nach Vorgabe.
Größe:
Anzahl der Feuerwehrschalter:
Anzahl der Meldeleuchten:
Anzahl der FW-Tableaumodule VS-FW:
Fertig verdrahtet, mit 24V Netzteil.
Feuerwehschalter mit den Stellungen
Auto-0-1.
In Abstimmung mit der Feuerwehr und dem Architekten.

Fabrikat: D&S Steuerungssysteme Köln GmbH
Type: FW-Tableau
Menge: 1,000 St

**0020 Akkugepuffertes Netzteil zum sicheren Aufbau eines**
Akkugepuffertes Netzteil zum sicheren Aufbau eines
Feuerwehrtableaus (mit VDS Zulassung)

Adressierbares, intelligentes Netzteil 24V
/ 6,7 A, mit integriertem ESP-Ringbus-
modul, geprüft nach EN54-4, als externe
Stromversorgung, VdS-zugelassen
2 Alarm-Eingänge, 2 programmierbare
Relaisausgänge (z.B. Reset Fremdmelder)
Sämtliche Störungen des Netzteils wie
Akku-Unterspannung
Akku-Innenwiderstand
Akku-Endabschaltung
Netzstörung
Sicherungsbruch
Umgebungstemperatur werden über
den Ringbus zur VS-1 Zentrale übertragen
Keine Verdrahtung der Störungsmeldungen
notwendig, daher erhebliche Zeiteinsparung

Technische Daten :
Betriebsspannung :  195 - 253 V AC
Ausgangsleistung :  24V DC / 6,7 A
Akkuladung :  max. 2x12V/65Ah
Betriebstemperatur :  -5 ?C bis +40 ?C
Gewicht :  3,8 kg o.

Gehäuse Abmessungen :  sh.

VdS-Nr. : G 206040

CE-Zertifikat : 0786-CPD-20945

**0021 Ingenieurleistung Programmierung**
Programmierung der vorgegebenen Steuermatrix
bestehend aus:
- Konfiguration der Gesamtanlage
- Festlegung der Belegliste (E/A-Punkte) im System
- Erstellung der Funktionsabläufe im System
- zu verarbeitende Datenpunkte aus den Modulen
- Dokumentation der Anlagensoftware inkl. Bediengerät
- Sicherung des Gesamtprojektes auf Datentäger
Aufwand pro physikalischer Ein- und Ausgabefunktion.
Einheit: St

**0022 Inbetriebnahme des Bussystems**
Die Inbetriebnahme beinhaltet die erstmalige
Einschaltung des betriebsfertigen installierten
Bussystems.
Die Inbetriebnahme ist durchgängig durchzuführen.
Sämtliche hierfür notwendigen Aufwendungen sind in den
Einheitspreis einzukalkulieren.
Über den Ablauf der Inbetriebnahme ist vom AN ein
Detailterminplan vorzulegen.
Der Inbetriebnahmebeginn ist dem AG mindestens 14 Tage
zuvor mitzuteilen.
Folgende Funktionsprüfungen, entsprechend den
technischen Vorschriften und den betrieblichen
Erfordernissen des Herstellers müssen zur
Inbetriebnahme durchgeführt werden:

- Prüfung aller angeModule auf korrekte
  Ausführung der Anschlusse
- Überprüfung der Feldgeräte auf ordnungsgemäßen Einbau
- Funktionsprüfung aller Schalt- und Meldefunktionen,
  insbesondere der ausgeführten Verriegelungsfunktionen
  programmierten Steuermatrix
- Erstellen eines Inbetriebnahmeprotokolls
Menge: 1,000 psch

**0023 Ingenieurleistung Datenpunkte DDC/GLT**
Datenpunktgenerierung
Offline zur Übertragung an die DDC/GLT
Koordination und Inbetriebnahme
der Schnittstelle mit dem GA - Auftragnehmer.
Das Busprotokoll muss auf der "RS485" basieren. Auch
muss der Betrieb mit MOD-Bus-Protokoll möglich sein.
Die Daten werden im ASCI-Format gesendet und empfangen.
Die Informationen ist je Moduladresse: Ausgang EIN /
AUS, Eingang High / Low. Modulstörung.
Der Leistungsumfang enthält das Offenlegen des
Schnittstellenprotokolls, ggf. unter Abschluss einer
Lizenzvereinbarung. Der Hersteller des Störmeldesystems
stellt sicher, dass das Schnittstellenprotokoll in
zukünftigen Versionen kompatibel gehalten wird.
Menge: 1,000 psch

**0024 Wartungssoftware PC**
Wartungssoftware zur automatischen Wartung von
motorisierten Brandschutzklappen.
Lauffähig auf gängigen Laptops bzw. PCs mit
z.B. Windowas 7 Servicepak 1+2. die Anbindung des PCs
erfolgt über eine Serielle Schnittstelle.
Software, die es dem Benutzer ermöglicht alle am Bus
angeschlossenen motorisierten  BSK- Motoren auf
ihre Laufzeit zu überprüfen. Es müssen entsprechend
der Steuermatrix Wartungsgruppen gebildet werden
können. Für jede Branschutzklappe muss der AKZ
Schlüssel eingetragen werden können.
Es müssen Laufzeitfenster
parametriert werden können welche den gängigen
Klappenmotoren angepasst sind.
Je Wartungslauf muss ein Dokument erstellt werden
können mit einer Auflistung der eventuellen
auftretenden Laufzeitfehler je Klappenmotor.
Wartungsmodus:
Laufzeitfehleranzeige Laufzeit Auffahrt
Laufzeifehlertanzeige Laufzeit Zufahrt
Status der Klappenstellung
Datum des Wartungslaufs
Menge: 1,000 St

**0025 Ingenieurleistung Programmierung BACnet**
Abklärung der BACnet Interoperabilitätskriterien
zwischen den Automationseinrichtungen der
Brandschutzklappensteuerung und den
Managementeinerichtungen (GLT)
Die Dienstleistung umfasst:
Die detailierte Absprache mit den Beteiligten, zur
technischen Klärung der wichtigsten Inter
operabilitäts- kriterien, wie sie sich aus den im
BACnet Standard definierten Richtlinien ergeben und wie
sie für eine ordnungsgemässe Durchführung der BACnet-
Aufschaltung notwendig sind. Dies gilt insbesondere für
die Abgleichung und Überprüfung der Übereinstimmung der
PICS (Protocol Implementation Conformance Statement)
bzw. BIBBs (BACnet Interoperability Building Blocks),
zur Sicherstellung der Funktionalität des
Gesamtsystems.
BACnet umfasst die oberen 4 Schichten des OSI
Referenzmodells und erlaubt somit die Kommunikation in
einem Netzwerk mit verschiedenen physikalischen Medien,
Übertragungsverfahren und Topologien. Die Medien,
Übertragungsverfahren und Toplogien werden auf ihre
BACnet-Konformität und hinsichtlich der Einhaltung, der
in den Normen geprüft. Die Klärung der
aufzuschaltenden/kommunizierenden BACnet- Datenpunkte.
Im Umfang dieser Dienstleistung sind die Konvertierung
der BACnet Datenpunkte und deren Integration in eine
einheitliche, übergeordnete Bedien- und Überwachungsebene bzw. die Querkommunikation mit anderen
Automationsenthalten.
Nicht enthalten ist der gemeinsame Funktionstest aller
DP mit dem Errichter des Subsystems.
Menge: 1,000 psch

**0026 Erstellen EDE-Liste (Engineering Data Exchange)**
Erstellen EDE-Liste (Engineering Data Exchange), zum
Austausch von BACnet-Adressen, pro Datenpunkt, (z.B.
als MS-Excel-Liste) mit allen physikalsichen und
virtuellen DP in standardisierter Form zum Austausch
projektspezifischer Adressen. Vollständig ausgefüllt,
inklusive aller Pflicht- und freiwilligen Felder
einschließlich der angefügten Einheiten- und
Zustandstexttabellen.
Die Liste muss bis zum Revisionsstand nachgeführt
werden.
Folgende Informationen sind zu jedem BACnet-Objekt
anzugeben:
- in Pflichtfeldern (mandatory):
 technische Objektnamen, -Adressen und Objekttypen
Benutzeradresse (keyname)
- in freiwilligen Feldern (optional)
Klartext zum Objekt (description)
physikalische Einheit (unit)
Zustandstexte (state text)
Bereichsgrenzen, Wertebereich (max/min present value)
Lese/Schreibrecht auf das Objekt (commandable)
Menge: 1,000 psch

**0027 1:1 Test BACnet**
1:1 Test der, mit Systemen anderer Errichter, zu
kommunizierenden Datenpunkte zwischen
Automationseinrichtungen der
Brandschutzklappensteuerung
und/ oder Managementeinrichtungen (BMS/GLT).
Der Test erfolgt nach Terminplan/-absprache mit allen
an der Kommunikation Beteiligten und dem AN.
Der Test ist zu protokollieren (z.B. anhand der EDE-
Liste), von allen Beteiligten zu bestätigen und der
Dokumentation beigefügt. Die Abrechnung erfolgt anhand
dieser Listen, je Datenpunkt
Einheit: St

**0028 Zeitsynchronisation**
Zeitsynchronisation zwischen den Management- und den
Automationseinrichtungen der
Branschutzklappensteuerung.
Um einheitliche Zeitstempel zu erhalten ist eine
Synchronisation von Datum/Uhrzeit erforderlich.
Die Leistung umfasst die Einrichtung der
Zeitsynchronisation in Zusammenarbeit mit allen
Beteiligten. Die Synchronisation erfolgt über das
GA-Netzwerk.
Menge: 1,000 psch

**0029 Wartung der Entrauchungsanlage**
Wartungsvertrag zur jährlichen Wartung der
Entrauchungssteuerung.
Der Wartungsvertrag beinhaltet den Jährlichen
Entrauchungstest der kompletten Entrauchungssteuerung
mit Protokollierung der Auslösung der Steuermatrix.
Menge: 1,000 psch
